# Leipzig, Böttgerstr. 15/Döllingstr. 38
Angebotsaufforderung (GAEB DA XML 3.2, DA83)
Projekt: 017766
Währung: EUR
Erstellt mit: GXML Toolbox V3.3 R20230829, iTWO_64 V24.0.454, 27.01.2025

## 232 WDVS / Gerüst
Datum: 27.01.2025

*Hinweis: Angaben zum Bauvorhaben*
OBJEKTORT:  Böttgerstr. 15 / Döllingstr. 38
  04328 Leipzig

GEWERK:  Dämm- und Fassadenarbeiten inkl.
  Gerüstarbeiten

LEISTUNG:  Erneuerung WDV-System

Ausführungszeitraum:  Mai - Juli 2025
Geplanter Beginn:  05.05.25
Geplante Fertigstellung: 18.07.25

Wichtiger Hinweis zur Bauausführung:

Das Gebäude ist bereits hofseitig und an den Giebeln mit ca. 4-6 cm EPS Dämmung gedämmt. Diese soll im Zuge der Maßnahme entfernt und gegen 8 cm MiWo getauscht werden.
Im Zuge der Maßnahme sollen auch alle Holz-Bestandsfenster, welche noch nicht in den letzten 2 Jahren bearbeitet wurden, neu lackiert werden. Objekt steht unter Denkmalschutz, Auflagen müssen eingehalten werden.

Ein vorheriger Besichtigungstermin wird empfohlen und kann mit der Bauleitung Herrn Jäger, 0151 58 05 21 70 telefonisch vereinbart werden.

*Hinweis: A) ALLGEMEINE VORBEMERKUNGEN*
A) ALLGEMEINE VORBEMERKUNGEN

A1) ALLGEMEINES

Dem Leistungsverzeichnis liegen die "Zusätzliche Vertragsbedingungen für die Ausführung von Bauleistungen (Z-VOB/B)" der Covivio Immobilien GmbH in der aktuellen Fassung zugrunde.

Für sich auf dieses Leistungsverzeichnis beziehende Beauftragungen gelten die Vertragsbedingungen in jedem Einzelfall als vereinbart. Sofern zukünftig als Ersatz für die aktuell gültigen Z-VOB/B mit dem Auftragnehmer (AN) neue Z-VOB/B vereinbart werden, gelten für nach Gültigkeitsbeginn die neuen Z-VOB/B beauftragte Leistungen ausschließlich die neuen Z-VOB/B.

Für nach diesem Einheitspreisabkommen ausgeführte Leistungen gelten, ergänzend zur den jeweiligen Leistungsbeschreibungen der einzelnen Positionen, bei evtl. Widersprüchen in nachfolgend genannter Reihenfolge, folgende Bedingungen:

1. diese ““Allgemeine Vorbemerkungen““ (A),

2. die sich anschließenden ““Allgemeine technische Vorbemerkungen““ (B),

3. die sich anschließenden ““Besondere technische Vorbemerkungen““ (für dieses Gewerk) (C),

4. die ““Zusätzliche Vertragsbedingungen für die Ausführung von Bauleistungen Z-VOB/B““,

5. Baustellenordnung der Covivio Immobilien GmbH in der jeweils gültigen Fassung.

Mit erhalt der Bestellung erklärt der Auftragnehmer, dass von ihm sämtliche gesetzlichen, behördlichen und berufgenossenschaftlichen Auflagen erfüllt werden, die zur Ausführung der Leistungen erforderlich sind.

Es dürfen nur solche Materialien verwendet werden, über die der Auftragnehmer das uneingeschränkte Eigentumsrecht besitzt und die vollkommen frei von Rechten Dri00tter sind.

Für die Ausführung der Arbeiten ist Fachpersonal in ausreichender Zahl einzusetzen.

Hierbei ist darauf zu achten, dass für die Ausführung sämtlicher Arbeiten unsere Baustellenordnung in der jeweils gültigen Fassung zu beachten ist, die dem ausführenden Fachpersonal in geeigneter Form zur Kenntnis zu geben ist.

Der Einsatz von Subunternehmern ist lediglich in schriftlicher Absprache mit dem Auftraggeber erlaubt.

A2) KUNDENDIENST

Die Arbeiten werden z. T. in bewohnten Häusern ausgeführt.

Der Auftraggeber (AG) erwartet vom AN tatkräftige Unterstützung bei den Bemühungen, berechtigten Mieterwünschen zu entsprechen. Dazu gehören insbesondere folgende Verpflichtungen:

1) Alle Handwerker/Mitarbeiter des AN haben die Verpflichtung, Kunden (Mietern) höflich und hilfsbereit zu begegnen. In Gesprächen mit den Mietern ist das Bemühen von Covivio Immobilien, um einen verbesserten Kundendienst herauszustellen.

2) Die Mieter sind rechtzeitig vor Durchführung der Reparaturarbeiten zu verständigen, ggf. durch Aushang im Treppenhaus oder auch individuelle Terminvereinbarung mit dem einzelnen Mieter.

3) Reparaturen sind sofort, spätestens innerhalb von 2 Arbeitstagen nach Beauftragung, durchzuführen. Sofern die Frist aus Gründen, die der AN nicht zu vertreten hat, nicht einzuhalten ist, ist der AG unverzüglich zu unterrichten.

4) Möbel und sonstiges Mietereigentum, Bodenflächen und angrenzende Bauteile etc. im Bereich der auszuführenden Arbeiten sind durch Folie, evtl. Schaltafeln oder Ähnliches zu schützen.

A3) PREISE

Soweit und sobald Überschreitungen absehbar sind, ist hierüber der Abteilung Einkauf des AG ein schriftliches Angebot einzureichen und eine gesonderte Vereinbarung zu treffen.

In den Einheitspreisen sind sämtliche Kosten, wie Lohn-, Material- und Nebenkosten enthalten, insbesondere auch:

1) Koordination / Terminabsprache(n) mit dem(den) Mieter(n) / Kundenbetreuer(n) / Bauleiter(n)

2) sämtliche Fahrt- und Transportkosten,

3) sämtliche tariflichen Zulagen wie z.B. Schmutz- und Staubzulagen, Zulagen für ekelerregende

Arbeiten etc.,

4) die Gestellung, Vorhaltung und spurlose Entfernung aller erforderlichen Gerüste und Absperrungen (ggf. auch Warnschilder) bis zu einer Höhe der Arbeitsbühne von 2 m; die Mitbenutzung der Gerüste ist allen mit Reparaturarbeiten beschäftigten Firmen kostenlos zu gestatten,

5) Befestigungsmittel aller Art; Hilfsstoffe wie Nägel, Bindedraht und Kleinmaterial sowie alle Baustoffe, die zur kompletten Erstellung der Leistung erforderlich sind,

6) die Abdeckung von Einrichtungsgegenständen zum Schutz vor Beschädigung und Verschmutzung

7) das, ggf. tägliche, Säubern der Arbeitsstelle; hierzu gehört auch die Beseitigung von Verunreinigungen des Treppenhauses und/oder der Hauszuwegungen,

8) der Ausbau und Abtransport sowie die ordnungsgemäße Entsorgung, einschließlich Kippgebühren, sämtlichen Bauschutts und aller alter, schadhafter Teile. Teile, für die sich der AG eine generelle oder einzelfallbezogene Prüfung vorbehalten hat, sind bis zu diesem Zeitpunkt, längstens jedoch für die Dauer von 10 Wochen, vom AN vorzuhalten und dürfen erst danach entsorgt werden.

9) Alle weiteren Nebenleistungen, die zur Erfüllung der in den Leistungspositionen beschriebenen Hauptleistungen, unter Beachtung aller einschlägigen Vorschriften, erforderlich sind, im EPA aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) NACHHALTIGKEIT

Als eines der führenden Wohnungsunternehmen sehen wir uns mit unseren Partnern in der Verantwortung im Thema Nachhaltigkeit: Es ist unsere Pflicht, Wirtschaftlichkeit, Umweltverträglichkeit und Lebensqualität miteinander in Einklang zu bringen. Dazu gehört selbstverständlich auch, das Klima zu schützen, Ressourcen effizient zu nutzen und den Menschen ein angenehmes Lebensumfeld zu gestalten. Dazu möchten wir beitragen mit unserem Denken und Handeln, mit den verwendeten Produkten und Lösungen.

Dabei geben wir innerhalb unseres Leistungsverzeichnisses dementsprechend umweltverträgliche Produkte als Standard vor und verweisen auf die sachgemäße Handhabung und Entsorgung im Rahmen der von uns beauftragten Arbeiten.

A6) SONSTIGES

Die in diesen Bedingungen festgelegten Pflichten hat der AN jedem Dritten aufzuerlegen, dessen er sich zur Erfüllung dieser Pflichten bedient.

Das Leistungsverzeichnis darf weder ganz noch teilweise in irgendeiner Form Dritten entgeltlich oder unentgeltlich zugänglich gemacht werden.

*Hinweis: B) ALLGEMEINE TECHNISCHE VORBEMERKUNGEN*
B)  ALLGEMEINE TECHNISCHE VORBEMERKUNGEN
  =======================================================
B1) ALLGEMEINES

Für Lieferung und Ausführung gelten neben dem Leistungsverzeichnis:

1. die neuesten DIN-Vorschriften, VDE- und VDI-Richtlinien

2. die Vorschriften der zuständigen Behörden (z.B. Bauaufsicht, Gewerbeaufsicht, Brandverhütung, TÜV, Berufsgenossenschaften und Versorgungsbetriebe,

3. die Bestimmungen der Gerüstbauordnung

4. Die Festlegungen des jeweiligen Werkstoffherstellers. Die Werkstoffe müssen den geforderten Bedingungen der Leistungsbeschreibung entsprechen.

B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor, zu prüfen, ob der Auftragnehmer seinen Pflichten nachgekommen ist. Hierzu kann der Auftraggeber Einsicht nehmen in die vom Auftragnehmer nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung lässt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7) SCHADSTOFFE. INSBESONDERE ASBEST

Bekanntlich wurde bis in die 1990er Jahre hinein Asbest als bevorzugter Baustoff bei Errichtung von Gebäuden verwendet. Asbest war nicht nur als Baustoff in Beton eingebunden. Er fand auch Verwendung

z. B. in speziellen Klebern für Fliesen oder anderen Bodenbelägen oder in den zu verwendeten Bauteilen selbst.

Wir gehen davon aus, dass Ihnen als Handwerksfirma zwar grundsätzlich die abstrakte Gefahr einer Asbestkontamination bewusst ist, möchten Sie jedoch nochmals in Bezug auf den Umgang mit Asbest sensibilisieren.

Bei sämtlichen Arbeiten an Asbestprodukten, wie z. B. bohren, sägen, schneiden oder herausreißen, können Asbestfasern freigesetzt werden, die, bei ungesichertem Umgang, im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: Putz- u. Stuckarbeiten, Wärmedämmsysteme*
2  BESONDERER TEIL  -  Putz- und Stuckarbeiten, Wärmedämmsysteme

2.1  Geltungsbereich und Ausführungsgrundlage

Der sachliche Geltungsbereich ergibt sich aus ATV/DIN 18350 - Putz- und Stuckarbeiten.

Die technische Ausführung ergibt sich aus den genannten wie aus den im Folgenden aufgeführten Regelwerken.

Ergänzend zu den in VOB, Teil C aufgeführten Normen gelten:
DIN 4102  -  Brandverhalten von Baustoffen und Bauteilen

Zu beachtende Technische Regeln:
Merkblätter Bundesausschuss Farbe und Sachwertschutz (BFS):
BFS Merkblatt 9  -  Beschichtung auf Außenputze
BFS Merkblatt 19  -  Risse in Außenputzen - Beschichtungen und Armierung
BFS Merkblatt 20.1  -  Beurteilung des Untergrundes für Putzarbeiten: Maßnahmen zur Beseitigung von Schäden
BFS Merkblatt 26  -  Farbveränderung von Beschichtungen im Außenbereich

Merkblattsammlung für Ausbau und Fassade des Deutschen Stuckgewerbebundes

Lehmbau Regeln des Dachverbandes Lehm e.V.:
Die Lehmbau Regeln, Begriffe - Baustoffe - Bauteile

Merkblätter des Bundesverbands der Gipsindustrie e.V. Industriegruppe Baugipse:
-  Verputzen von Fensteranschlussfolien
-  Putzoberflächen im Innenbereich
-  Dünnlagenputz im Innenbereich
-  Gipsputze und gipshaltige Putze auf Beton
-  Haftbrücken für Gipsputze und gipshaltige Putze

Merkblätter des Industrieverbands WerkMörtel e.V. (IWM):
IWM Merkblatt  -  Außenputz auf Ziegelmauerwerk
IWM Merkblatt  -  Egalisationsanstriche auf Edelputzen
IWM Merkblatt  -  Einbau und Verputzen von extrudierten Polystyrol-Hartschaumstoffplatten
IWM Merkblatt  -  Strukturierte Putzoberflächen - Visuelle Anforderungen
IWM Merkblatt  -  Wärmedämmputzsysteme auf Ziegelmauerwerk

Merkblätter der Wissenschaftlich-Technischen Arbeitsgemeinschaft für Bauwerkserhaltung und Denkmalpflege WTA e.V.
WTA-Merkblatt 2-4-94/D  -  Beurteilung und Instandsetzung gerissener Putze an Fassaden
WTA-Merkblatt 2-7-01/D  -  Kalkputze in der Denkmalpflege
WTA-Merkblatt 2-9-04/D  -  Sanierputzsysteme

IVD-Merkblätter des Industrieverbandes Dichtstoffe e.V.:
Nr. 4:  -  Abdichten von Fugen im Hochbau mit aufzuklebenden Elastomer-Fugenbändern

Bundesverband Porenbeton:
Porenbetonbericht 7  -  Oberflächenbehandlung - Putze, Beschichtungen, Bekleidungen

Ziegelelement-Merkblätter der Arbeitsgemeinschaft Ziegelelementbau e.V. und Güteschutz Ziegelmontagebau e.V.:
Außenputz auf Ziegelwandelementen - Merkblatt für die fachgerechte Planung und Ausführung

Soweit in der Leistungsbeschreibung auf Technische Spezifikationen, z. B. nationale Normen, mit denen Europäische Normen umgesetzt werden, europäische technische Zulassungen, gemeinsame technische Spezifikationen, internationale Normen, Bezug genommen wird, werden auch ohne den ausdrücklichen Zusatz: "oder gleichwertig", immer gleichwertige Technische Spezifikationen in Bezug genommen.

2.1.a  Geltungsbereich und Ausführungsgrundlage - WDVS

Der sachliche Geltungsbereich ergibt sich aus ATV/DIN 18345 - Wärmedämm-Verbundsysteme.

Ergänzend sind folgende ATV zu berücksichtigen:
DIN 18451  -  Gerüstbauarbeiten

Ergänzend zu den in VOB, Teil C aufgeführten Normen gelten:
DIN 4102  -  Brandverhalten von Baustoffen und Bauteilen
DIN 18540  -  Abdichten von Außenwandfugen im Hochbau mit Fugendichtstoffen
DIN V 18599  -  Wärmedämm-Verbundsysteme; Begriffe, Allgemeine Angaben

Zu beachtende Technische Regeln:
Merkblätter des jeweiligen Wärmedämm-Verbundsystem-Herstellers

Merkblattsammlung für Ausbau und Fassade des Deutschen Stuckgewerbebundes
TRGS 519  -  Asbest - Abbruch-, Sanierungs- oder Instandhaltungsarbeiten

Merkblätter Bundesausschuss Farbe und Sachwertschutz (BFS):
BFS Merkblatt 21  -  Technische Richtlinien für die Planung und Verarbeitung von Wärmedämm-Verbundsystemen

Merkblätter des Industrieverbandes WerkMörtel e.V. (IWM):
Merkblatt WDVS im Sockel- und im erdberührten Bereich

2.2  Angaben zu Stoffen und Bauteilen

Die Verarbeitungsrichtlinien der Werkmörtelhersteller müssen eingehalten werden, auf Verlangen ist dem Auftraggeber Einsicht in diese zu gewähren.

Die Zulassung des Wärmedämm-Verbundsystems muss auf der Baustelle vorliegen. Dem Auftraggeber oder Bauleiter ist auf Verlangen Einsicht in diese zu gewähren.

Die Anlieferung aller Stoffe und Bauteile des Wärmedämm-Verbundsystems muss in der Originalverpackung erfolgen.

2.3  Angaben zur Ausführung

2.3.1  Allgemeines

Ist der Auftragnehmer mit der Verkehrssicherung der Baustelle beauftragt, so gehört dazu auch die laufende Kontrolle der Sicherungseinrichtungen. Die zeitlichen Abstände der Kontrollen richten sich nach den örtlichen Gegebenheiten.

Säulen von Schwenkarmaufzügen dürfen nicht zwischen Balkonen oder Kragplatten eingespannt werden; beim Einspannen in Mauerwerksöffnungen sind diese vor Beschädigungen zu schützen, nach Möglichkeit sind Fensterwinkel zu verwenden.

Alle Stellen, an denen Risse im Putzgrund sichtbar sind oder wo Risse erwartet werden müssen, sind vor Beginn der Arbeiten mit dem Auftraggeber zu besichtigen und festzulegen. Die erforderlichen Maßnahmen zur Vermeidung von Rissen sind mit dem Auftraggeber abzusprechen und deren Vergütung zu regeln. Das gilt besonders für Stoßstellen unterschiedlicher Materialien (Mauerwerk, Beton, Dämmmaterial) als Putzgrund und dabei vor allem an unterschiedlichen Bauteilen (z. B. Decke/Unterzug). Putzträger über Holzfachwerk sollen keine Verbindung mit dem Holzwerk haben.

Fehlstellen, zu tiefe oder zu breite Fugen sind mit besonderen Maßnahmen auszugleichen; sie dürfen nicht im Zusammenhang mit der ersten Putzlage ausgeglichen werden. Ebenso dürfen mit Mörtel geschlossene Fugen und Aussparungen auf keinen Fall "nass-in-nass" überputzt werden.

Fenster, Fensterstöcke, Türen, Türfutter, Türrahmen, Türzargen, Verglasungen, Sichtbeton-Bauteile, angrenzende Bauteile sind abzukleben. Klebebänder dürfen die Beschichtungen der Fensterrahmen und Türzargen nicht angreifen und müssen sich rückstandsfrei entfernen lassen.

Das Klammern, die Verwendung von Reißzwecken oder ähnlichen Befestigungsmitteln, die die abzudeckende Oberfläche verletzen oder Rost verursachen, ist ausdrücklich untersagt. Bei Nichtbeachtung gehen auch Folgeschäden zu Lasten des Auftragnehmers.

Eingebaute Teile, die durch Mörtel verschmutzt werden, sind sofort ohne Beschädigung zu reinigen.

Vor Einputzen von Metallteilen ist die Materialverträglichkeit zu beachten; ungeschützte Stahlteile dürfen nicht mit gipshaltigem Putz, Aluminiumteile nicht mit Kalk- oder Zementputz in Berührung kommen. Kontakte von Kupfer und frischem Mörtel sind zu vermeiden.

Bei verkleideten Gerüsten ist bei entsprechender Wetterlage auf Zugerscheinungen durch die "Kaminwirkung" zu achten; bei Erfordernis ist für eine vorübergehende Öffnung von Fassadengerüstverkleidungen zu sorgen. Diese Maßnahmen dienen der Nachbehandlung des Wärmedämm-Verbundsystems und sind Nebenleistungen.

Wenn der Auftragnehmer störende Regenfallrohre demontiert, müssen zur Vermeidung des Eindringens von Wasser in den Baukörper provisorische Regenwasserableitungen angebracht werden, damit das Regenwasser an geeigneter Stelle abfließen kann. Wenn Regenfallrohre bereits durch andere Unternehmer demontiert worden sind oder noch nicht eingebaut waren und keine provisorischen Regenwasserableitungen vorhanden sind, muss der Auftragnehmer mit der Bauleitung, deren Anbringung klären, wenn der dazu erforderliche Aufwand das einfache Anstellen von Kunststoffrohren oder dgl. übersteigt.

Beschädigungen an Dampfsperr- oder Dampfbremsschichten oder an luftdichten Schichten sind, wenn diese Schichten zum Leistungsumfang des Auftragnehmers zählen, vor dem Abdecken mit nachfolgenden Bauteilen dauerhaft und materialgerecht zu schließen; wenn diese Schichten zum Leistungsumfang eines anderen Auftragnehmers zählen, ist mit der Bauleitung zu klären, wer die Schäden beseitigen soll. In beiden Fällen ist vor dem Abdecken mit nachfolgenden Bauteilen der Bauleitung die Überprüfung der Schadensbehebung zu ermöglichen.

2.3.2  Innenputz

Sofern bei der Beschreibung der Leistung nichts anderes angegeben ist, sind die Oberflächen von Innenputzen in der Qualitätsstufe Q 3 nach DIN V 18550 und dem Merkblatt Putzoberflächen im Innenbereich auszuführen.

Für Flächen mit Oberflächen in den Qualitätsstufen Q3 und Q4 gelten die Grenzwerte für Ebenheitsabweichungen nach Tabelle 3 Zeile 7 DIN 18202.

Höhenbezugspunkte (Meterrisse) dürfen nicht überputzt werden und sind ggf. auszusparen, sofern nicht spezielle, überputzbare Markierungsplaketten vorhanden sind.

Alle Elektrodosen, Auslässe und später freizulegenden Einbauteile sind zu kennzeichnen oder es ist zu veranlassen, dass sie vor dem Putzen gekennzeichnet werden. Sie sind nach dem Putzen freizulegen; die Dosen sind sauber anzuarbeiten und von Mörtel zu reinigen.

Wandputz im Innenbereich darf keine unmittelbare Verbindung zu Treppenläufen und Treppenpodesten haben, wenn Maßnahmen zum Trittschallschutz vorgesehen sind.

Fensterbänke, Rohre, Einbauten u. dgl. sind so einzuputzen, dass am Putz keine Schäden durch thermische Längenänderungen entstehen können.

Innenputz ist bis auf die Rohdecke zu führen, Mörtelreste sind unbedingt von der Rohdecke vor der Erhärtung zu entfernen.

Soll Glättputz an Fertigteildecken angebracht werden (Dicke ca. 5 mm) sind die Fugen mit einem Fugenband zu überbrücken; das ggf. vorher erforderliche Ausfugen der Deckenplatten wird davon nicht berührt.
Dünnputz (bis 3 mm) eignet sich grundsätzlich nicht als Deckenputz.

Bei Abnahme der Putzarbeiten sind die geputzten Räume besenrein zu übergeben.

Ist eine Bauaustrocknung mit Trockengeräten vorgeschrieben bzw. im Leistungsverzeichnis enthalten, so ist bis auf den vorgegebenen Sollwert zu trocknen. Zum Nachweis ist ein Hygrometer aufzustellen.

2.3.3  Außenputz

Beim Reinigen von Fassaden durch Strahlen mit Wasser sind ggf. Vorsorgemaßnahmen zu treffen, dass durch Fugen oder Putzrisse kein Wasser in die Umfassungswände eindringt. Das gilt in besonderem Maße für verdecktes Holzfachwerk.

Bei schadstoffhaltigen Zusätzen bei Nassreinigung sind die Gerüstlagen mit Folie so abzudecken, dass das Wasser über eine Rinne in einen Sammelbehälter geleitet wird.

Außenputz ist möglichst bei bedeckter Witterung anzubringen. Anderenfalls ist durch Abhängen der Gerüste mit Folie o. ä. ein ausreichender Schutz gegen Sonneneinstrahlung zu gewährleisten. Analog ist der Schutz gegen Schlagregen sowie Austrocknung durch Wind  sicherzustellen.

Bei verkleideten Gerüsten ist bei entsprechender Wetterlage auf Zugerscheinungen durch die "Kaminwirkung" zu achten; bei Erfordernis ist für eine vorübergehende Öffnung von Fassadengerüstverkleidungen zu sorgen. Diese Maßnahmen dienen der Nachbehandlung des Außenputzes und sind Nebenleistungen.

Bei Außenputz ist auf eine ausreichende Trocknung der einzelnen Lagen zu achten. Die Trockenzeit ist im Normfall mit einem Tag pro mm Schichtdicke anzunehmen.

Sockelputzunterkanten sind gerade und ohne anhaftenden Restmörtel auszubilden.

Soll Kellermauerwerk aus porösem Ziegelmauerwerk im Außenbereich geputzt werden, sind die Ziegel mit zementgebundenen elastischen Dichtungsschlämmen zu grundieren.

Rahmen, Gewände, Fachwerkteile u. ä. aus Metall oder Holz dürfen keine kraftschlüssige Verbindung mit dem Putz haben, sie sind zumindest durch Kellenschnitt zu trennen.

Auf gleichmäßige Färbung und Oberflächenausbildung des Außenputzes ist zu achten. Das gilt besonders im Bereich der Gerüstlagen, wo auf einwandfreie Übergänge und gleichmäßige Schichtdicke zu achten ist. Flecken und Ansätze im Außenputz gelten als wesentlicher Mangel.

Risse im Außenputz mit einer Breite von mehr als 0,2 mm gelten als Mangel.

Geglättete und mit Kellen strukturierte Oberflächen sind mit rostfreiem Werkzeug auszuführen.

Ausblühungen müssen vor dem Putzen trocken abgebürstet werden, wobei keine Metallbürste verwendet werden darf; das Mauerwerk muss dazu ausgetrocknet sein.

2.3.4  Lehmputz, Putz auf Lehmwänden

Lehmsteinwände dürfen erst geputzt werden, wenn das Schwinden beendet ist, nicht jedoch vor Ablauf von zwei Monaten nach Fertigstellung.

Vor dem Putzen sind Lehmwände aufzurauen und leicht anzufeuchten.

Putzmörtel muss für Lehmwände nach Werksvorschrift geeignet sein.

2.3.5  Sanierputz

Bei der Sanierung von salz- oder feuchtegeschädigtem Putz ist auch der anscheinend einwandfreie Putz im Umkreis bzw. Abstand von ca. 1 m bis auf das Mauerwerk zu lösen und die Mauerwerksfugen bis ca. 2 cm Tiefe auszukratzen. Das gelöste Material ist sofort zu entfernen und zu entsorgen.

Bei Erneuerung von Außenputz über Holzfachwerk ist unmittelbar nach Entfernen des Altputzes ein Schlagregenschutz anzubringen.

Sanierputze im Sinne der Ausschreibung müssen eine hohe Wasserdampfdurchlässigkeit und eine geringe kapillare Wasseraufnahme aufweisen.

Es sind nur werksgemischte Markenerzeugnisse zur Anwendung zugelassen.

Der normale Auftrag besteht aus Spritzbewurf, Grundputz und Sanierputz. Einlagige, vom Hersteller empfohlene Aufträge sind nur nach Genehmigung und Vorlage der Herstellerrichtlinien möglich.

Alle Putzschichten müssen von einem Mörtelhersteller geliefert werden

Die Materialkennwerte, insbesondere Luftporengehalt des Frischmörtels, Wasserdampfdiffusionswiderstand, kapillare Wasseraufnahme, Porosität des fertigen Putzes sowie die Festigkeitswerte müssen vom Hersteller angegeben werden können. Sie sollen den Anforderungen an Sanierputze nach den Richtlinien der Wissenschaftlich-Technischen Arbeitsgemeinschaft Bauwerkserhaltung und Denkmalpflege (WTA-Merkblätter) entsprechen.

Für "Sanierputze nach WTA" dürfen nur Produkte angeboten werden, die einer Fremdüberwachung unterliegen.

Es sind grundsätzlich hydraulisch abbindende Systeme zu verwenden.

Anfallender Schutt ist täglich zu beseitigen.

Die diffusionsäquivalente Luftschichtdicke jeder einzelnen Deckschicht muss kleiner als 0,2 m sein.

Werden bei Vorbereitungsarbeiten unbeschriebene bzw. unerwartete Verhältnisse angetroffen (z.B. Pilzmyzelien im Mauerwerk, konzentrierte Ansammlungen auskristallisierter oder amorpher Salze), ist die Bauleitung unverzüglich zu verständigen und eine Entscheidung abzuwarten.

Das Aufheizen von Räumen zum Zweck der Trocknung ist untersagt. Zugluft ist zu vermeiden.

Wird in der Ausschreibung der Grad der Salzbelastung qualitativ und quantitativ nicht näher beschrieben, sind folgende Werte dem Systemaufbau zugrunde zu legen bezogen auf die Masse:
geringe Salzbelastung  :  0,15 - 0,4 %
mittlere Salzbelastung  :  0,4 - 1,0 %
hohe Salzbelastung  :  über 1,0 %
Die Werte gelten für Belastung durch Chloride, Sulfate und Nitrate. Besteht die Salzbelastung überwiegend aus Nitraten, ist die Einstufung eine Stufe höher anzunehmen.

2.3.6  Zusätzliche Angaben für Wärmedämm-Verbundsysteme

Die Verarbeitungsrichtlinien des Wärmedämm-Verbundsystem-Herstellers müssen eingehalten werden, auf Verlangen ist dem Auftraggeber Einsicht in diese zu gewähren.

Die Mindestverarbeitungstemperaturen der Materialien dürfen in keinem Fall unterschritten werden. Bei Verklebungs- und Beschichtungsarbeiten darf die Temperatur der Außenluft, der Untergründe und der Materialien bis zur vollständigen Durchhärtung nicht unter + 5 Grad Celsius liegen, sofern die Herstellervorschriften nicht andere Grenzwerte vorschreiben.

Ist vor Beginn der Ausführung des Wärmedämm-Verbundsystems der Innenputz noch nicht fertig gestellt und ausgetrocknet, sind mit der Bauleitung geeignete Maßnahmen zur Schadensvermeidung in der Außenwand und in dem Wärmedämm-Verbundsystem durch nach außen diffundierende Feuchtigkeit abzusprechen.

Bei Wärmedämm-Verbundsystemen mit Dämmung aus Polystyrol über einer Dicke von 10 cm sind die Sturzbereiche über Öffnungen mit Brandabschottungen zu versehen. Wenn in den Leistungstexten keine besondere Ausführung vorgeschrieben wird, kann der Auftragnehmer die Ausführung dieser Sturzbereiche im Rahmen der nach jeweiliger Zulassung möglichen Ausführungsarten selber wählen.

Armierungsgewebe muss glatt (faltenfrei) und mittig eingebaut werden. Über Ecken von Öffnungen ist es diagonal anzuordnen. Überlappungen des Gewebes sollen mindestens 100 mm betragen, Überdeckungen beim Anschluss an andere Bauteile ca. 300 mm. Es ist beim Übergang zu anderen Stoffen (z.B. Dämmung der Deckenauflager, Rollladenkästen) grundsätzlich einzubauen.

Metallprofile, z.B. Sockelprofile, sind, wenn der Untergrund nicht aus dämmendem Material wie Porenbeton, Hochloch-Leichtziegel oder dgl. sondern z.B. aus Kalksandstein oder Beton besteht, thermisch durch Unterlegen von Streifen aus geeignetem Dämmstoff, z.B. extrudiertem Polystyrol-Hartschaum, zu trennen.

Rahmen, Gewände, Fensterbänke u. ä. dürfen keine kraftschlüssige Verbindung mit dem Putz haben, sie sind durch geeignete Maßnahmen, z.B. entsprechende An- und Abschlussprofile, Kompribänder und dgl. zu trennen. Dabei ist darauf zu achten, dass die Anschlüsse alle zu erwartenden Bewegungen, insbesondere die thermischen Längenänderungen, aufnehmen können, ohne dass Schäden im Wärmedämm-Verbundsystem auftreten. Es ist außerdem dafür Sorge zu tragen, dass diese Anschlüsse dauerhaft gegen das Eindringen von Wasser abgedichtet sind. Dabei ist nicht nur auf die Vermeidung des Eindringens von Niederschlägen zu achten, sondern auch dafür zu sorgen, dass keine kalte Außenluft durch Anschlussfugen, z.B. unter Fensterbänken, an Sockelabschlussprofilen und dgl., z.B. durch Einlegen von Kompribändern, hinter das Wärmedämm-Verbundsystem gelangen kann.

Hohlräume zwischen Bauteilen und dem Wärmedämm-Verbundsystem, z.B. unter Fensterbänken, sind mit Dämmstoff zu füllen.

Fugenabdichtungen z.B. von Anschlüssen an Blendrahmen von Fenstern und Türen müssen einen geringeren Dampfdurchlasswiderstand (sd-Wert) besitzen als die entsprechenden raumseitigen Abdichtungen. Im Zweifel sind diese rechtzeitig vor der Ausführung mit der Bauleitung abzustimmen.

Bei der Verwendung von Kompribändern sind die Verarbeitungsvorschriften der betreffenden Hersteller zu beachten. Insbesondere ist auf Abstimmung der Bandbreite und -dicke auf die Fugenabmessungen zu achten.

Bewegungsfugen des Bauwerks sind, sofern in den Leistungstexten nicht eine andere Ausführung vorgeschrieben wird, im Wärmedämm-Verbundsystem mit Dehnfugenprofilen herzustellen.

Farbtonstufen des Oberputzes/der Schlussbeschichtung:
altweiß:  -  Farben mit einer geringfügigen Brechung durch unbunte Pigmente
leicht getönt:  -  Farben mit Volltonanteil bis 12 %
mittel getönt:  -  Farben mit Volltonanteil über 12 % bis 50 %
satt getönt:  -  Farben mit Volltonanteil über 50 % bis 90 %
Vollton:  -  Farben mit Volltonanteil über 90 %

2.4  Preisinhalte
(Vgl. auch Nr. 2.3.4 Sanierputz)

Ergänzend zu Nr. 4.1 DIN 18350 und DIN 18345 gelten als Nebenleistung:

-  Das Sichern der Außenhaut gegen die Einwirkung normaler Witterungseinflüsse wie Regen, Sonneneinstrahlung und Wind.
-  Kellenschnitte im Zusammenhang mit Anschlüssen gemäß Nr. 4.1.6 DIN 18 350.
-  Das Einputzen der ausgeschriebenen Putzprofile, Eckschutzschienen und Einputzleisten.
-  Das Sichern von Wandbekleidungen gegen Verschmutzung durch Spritzwasser von den Gerüsten.
-  Das Hinterfüllen von ausgeschriebenen Fugen, das Reinigen, Vorbehandeln und das Begradigen der Ränder ggf. durch Abkleben.
-  Das Weiterrücken fahrbarer Gerüste im Zuge des Arbeitsfortschritts für eigene und fremde Gerüste als Nebenleistung, sofern das ohne Auf- und Abbau und lediglich durch erneute Abstützung möglich und zulässig ist.
-  Das Sichern des Wärmedämm-Verbundsystems und des Oberputzes/der Beschichtung gegen die Einwirkung normaler Witterungseinflüsse wie Regen, Sonneneinstrahlung und Wind.
-  Das Weiterrücken fahrbarer Gerüste im Zuge des Arbeitsfortschritts für eigene und fremde Gerüste als Nebenleistung, sofern das ohne Auf- und Abbau und lediglich durch erneute Abstützung möglich und zulässig ist.

Bei Sanierputzen ist in den Preis der Hauptposition einzurechnen:
--  Freilegen loser Mauerwerksfugen bis 2 cm Tiefe
--  Mechanische Reinigung des Mauerwerks
--  Aufbringen eines Haftmittels (nur wenn vom Hersteller empfohlen)
--  Nachbehandlung des Putzes gemäß Herstellervorschrift einzurechnen

2.5  Abrechnungshinweise

Die zum Vermeiden kraftschlüssiger Verbindungen zwischen dem Wärmedämm-Verbundsystem und Bauteilen wie Fensterbänken und dgl. erforderliche Trennung einschließlich der Abdichtung dieser Übergänge ist in die Kosten für den Einbau der betreffenden Bauteile einzurechnen und wird nicht gesondert abgerechnet. Das Gleiche gilt für das Verfüllen von Hohlräumen zwischen Bauteilen und Wärmedämm-Verbundsystem mit Dämmstoff.

2.6  Sonstige Angaben zur Bauausführung

Sofern bei der Beschreibung der Leistung nicht anderes angegeben ist, ist als durch Nachfolgegewerke aufzubringende Schlussbeschichtung von Wand- bzw. Deckenflächen vorgesehen: []

Der Auftragnehmer hat dafür Sorge zu tragen, dass während der Ausführung seiner Leistungen immer mindestens ein fließend deutsch sprechender Mitarbeiter seiner Firma auf der Baustelle anwesend ist.

Zu den auf der Baustelle vorzuhaltenden Ausführungsunterlagen zählt neben den Ausführungsplänen auch eine Ausfertigung der Leistungsbeschreibung.

Die Ausführungszeichnungen können vor der Angebotsabgabe nach vorheriger Terminabsprache eingesehen werden.

2.7  Besondere Angaben zur Baustelle

2.8  Besondere Nutzungsanforderungen

### Bereich 1 Baustelleneinrichtung / Abbruch

#### Abschnitt 1.1 Baustelleneinrichtung

**1.1.10 Baustelleneinrichtung/ -räumung**
*** Pauschalposition
Geräte, Werkzeuge und sonstige Betriebsmittel, die zur
Durchführung der Arbeiten erforderlich sind, auf die
Baustelle bringen und aufbauen. Vorhaltekosten der
Baustelleneinrichtung sowie der benötigten Maschinen
sind in dieser Position einzurechnen. Nach Abschluss
der Arbeiten sind alle Geräte, Werkzeuge und sonstige
Betriebsmittel und Werkstoffreste wieder abzubauen bzw.
abzufahren/zu entsorgen. Die in Anspruch genommenen
Flächen sind sauber zu hinterlassen.
Menge: 1,000 psch

**1.1.20 Bautoilette mit Waschplatz**
Bautoilette mit Waschplatz zur Miete stellen und vorhalten
inkl. regelmäßger Entleerung und Reinigung
Vorhaltezeit: 4 Wochen
Menge: 1,000 Stk

**1.1.30 Vorhaltung Bautoilette**
je weitere Woche
Menge: 8,000 StWo

**1.1.40 Bauwasseranschluss herstellen und vorhalten**
Bauwasseranschluss herstellen und vorhalten
für die gesamte Bauzeit; inkl. Grundgebühr.
Im Heizraum befindet sich ein Wasseranschluss
Menge: 1,000 Stk

**1.1.50 Geschlossenen Bauzaun errichten, vorhalten, abbauen**
Geschlossenen Bauzaun errichten und über die gesamte
vorhalten; nach Bauende abbauen. Höhe 2m.
Für Materialsicherung auf dem Hof
Menge: 20,000 m

#### Abschnitt 1.2 Abbruch

**1.2.10 Rückbau Bestandsvordächer**
Rückbau Bestandsvordächer der Hauseingängtüren
inkl. Transport und fachgerechter Entsorgung

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Menge: 2,000 Stck

**1.2.20 Gedämmte Fassadenflächen abbrechen**
Bestands EPS Dämmung inkl. Armierung und Oberputz komplett entfernen und fachgerecht entsorgen
Dämmstärke bis 6cm
Menge: 550,000 m²

**1.2.30 Außenfensterbank Länge ca. 1,10m ausbauen**
Außenfensterbank aus Aluminium mit seitlichem Ablaufprofil und hinterer Aufkantung. Die vordere Abkantung ist als Tropfkante ausgebildet,
fachgerecht ausbauen und entsorgen,
Tiefe bis 0,3m
Menge: 6,000 Stk

**1.2.40 wie Pos. zuvor, jedoch Länge ca. 0,9m**
Menge: 21,000 Stk

**1.2.50 wie Pos. zuvor, jedoch Länge ca. 0,35m**
Menge: 14,000 Stk

**1.2.60 Fensterleibungsputz entfernen**
Fensterleibungsputz an allen zu dämmenden Flächen bis aufs Mauerwerk entfernen und fachgerecht entsorgen.

Leibungstiefe: ca. 25cm
Menge: 200,000 m

### Bereich 2 Gerüst

#### Abschnitt 2.1 Gerüst

**2.1.10 Fassadengerüst Lastklasse 3, Breitenklasse W 09**
Auf-, Um- und Abbau eines vollflächigen Fassadengerüsts als
Arbeitsgerüst nach DIN EN 12811-1,
sowie den geltenden Sicherheitsvorschriften.
Gerüstklasse: 3, Nutzgewicht 200 kg/m2
Gerüstbreite: 0,90 m
Gerüstlagen: alle 2,0 m
Ausführungsart: Stahlrohrgerüst
Tragsystem: Standgerüst
Aussenliegende Etagenleitern: mind. 2 je Fassadenseite
Einrichtungen zur Materialbeförderung,
zusätzliche Schutzmaßnahmen
sowie Erschwernisse aufgrund der
örtlichen Situation sind einzurechnen.
Ankerhülsen beim Abrüsten mit
geeigneten Gerüstankerverschlußstopfen
schließen.
Gerüsthöhe :ca 12 m
Menge: 620,000 m²

**2.1.20 Gerüstvorhaltung**
Zusätzliche Vorhaltung des Gerüsts pro Woche.
Menge: 6200,000 m2Wo

**2.1.30 Gerüsttreppe/Treppenturm**
Gerüsttreppe/Treppenturm nach DIN EN
12811-1, einläufig/zweiläufig,
lichte Mindestbreite 600 mm,
mit Zwischenpodesten im vertikalen Raster von 2 m,
Bauhöhe passend zu Gerüst
Menge: 1,000 Stck

**2.1.40 Treppenturmvorhaltung**
Zusätzliche Vorhaltung desTreppenturmes pro Woche.
Menge: 10,000 StWo

**2.1.50 Fußgängertunnel**
aufbauen, vorhalten und abbauen nach DIN 4420
Teil 1 /DIN EN 12811-1.
Menge: 15,000 lfm

**2.1.60 Fußgängertunnelvorhaltung**
Zusätzliche Vorhaltung des Fußgängertunnel pro Woche
Menge: 150,000 mWo

**2.1.70 Schutznetz**
Schutznetz
Liefern, anbringen, entfernen und
entsorgen eines sturmsicher befestigten,
geschlossenen Schutznetz auf dem
Arbeitsgerüst für die Dauer der
vorgesehenen Vorhaltezeit des Gerüsts.
Menge: 620,000 m²

**2.1.80 Schutznetzvorhaltezeit**
Zusätzliche Vorhaltung des vorgenannten Schutznetzes,
pro Woche.
Menge: 6200,000 m2Wo

**2.1.90 Fußgängernotweg Hauseingänge**
Fußgängernotweg, einschl. Brüstung und
Überdachung, Beleuchtung und
Beschilderung entsprechend den
Sicherheitsbestimmungen liefern,
montieren, unterhalten und demontieren.
Menge: 2,000 Stck

**2.1.100 Fußgängernotwegvorhaltung**
Zusätzliche Vorhaltung des Fußgängernotweges
pro Woche.
Menge: 20,000 StWo

**2.1.110 Ein und Ausbau Innengeländer**
*** Pauschalposition
Ein und Ausbau Innengeländer des
Arbeitsschutzgerüst bei Wandabstand > 30cm
Menge: 1,000 psch

**2.1.120 PVC-Folienabdeckung der Standflächen**
PVC-Folienabdeckung der Standflächen
Bodenflächen im Bereich des Standgerüsts
und der evtl. vorh. Fassadenbefahranlage
mit gewebeverstärkter PVC-Gitterfolie
auslegen und gegen Sturm sichern sowie nach Beendigung der Arbeiten fachgerecht entsorgen.
Mindestbreite unter dem Gerüst: 2,0 m.
Folienschäden sind umgehend zu beheben,
dies ist in den EP einzukalkulieren.
Vorhaltung für die Dauer der Bauzeit.
Menge: 50,000 lfm

### Bereich 3 WDVS

#### Abschnitt 3.1 Vorbereitende Arbeiten

**3.1.10 Hochdruckreinigung verputzer Flächen intensive Verschmutzung entfernen**
Hochdruckreinigung verputzter Flächen zur Entfernung von intensiver Verschmutzung..
Die Wahl des geeigneten Strahlgeräts und des benötigten Druckes sind Sache des Bieters.
Einschließlich Gerätevorhaltung und Entsorung der Wasserabfälle gemäß den örtlichen Bestimmungen.
Menge: 620,000 m²

**3.1.30 Bauteilschutz**
*** Pauschalposition
Alle im Renovierungsbereich befindlichen Türen, Fenster und besonders zu schützende Bauteile mittels Kunststofffolie und UV beständigem Klebeband abdecken.
Türen und Fenster müssen auch im abgeklebten Zustand zu öffnen sein. Nach Beendigung der Arbeiten Folie
entfernen und entsorgen. Anfallende Entsorgungskosten sind in den Preis einzurechnen
Menge: 1,000 psch

**3.1.40 Untergrund begradigen**
Beseitigung von Hindernissen im Untergrund z.B. überstehende Mauersteine, Mörtelbatzen, Betongrate, Schaumrückstände, Metallverankerungen, soweit sie die Ausführung der Wärmedämmung behindern abschlagen. Schmutz entsorgen.
Menge: 10,000 h

**3.1.50 Demontage von Kleineisenteilen**
Demontage und Entsorgung  von Kleineisenteilen welche an der Fassa angebracht sind
Menge: 5,000 h

**3.1.60 Fensterleibungen begradigen**
Abgeschlagene Fensterleibung für das anbringen des WDV-Systems begradigen:

Leibungstiefe: bis 25 cm
Menge: 180,000 m

**3.1.70 Grundierung gesamte Flächen**
Grundbeschichtung
pigmentiertes, lösemittelfreies, weichmacherfreies und
emisionsarmes Grundiermittel für innen und
außen mit hoher Eindringtiefe.
Erzeugnis: RELIUS Tiefgrund E.L.F. Weiss o. glw.
Grundierfarbe
Farbton: Weiß oder Living Colours 2.0
Auftragsmenge pro m² ca. 200 ml
Menge: 600,000 m²

#### Abschnitt 3.2 WDVS

**3.2.10 Sockelschiene aus Aluminium-Fertigprofil**
Sockelschienen aus Aluminium-Fertigprofil,
als Systemabschluß einschließlich
Distanzausgleich mit vorgefertigten Distanzausgleichsstücken. Verbinden der einzelnen Profile mit Verbindungsstücken. Montage mit vorgeschriebenen Dübeln.
Dämmschichtdicke:" " mm

Erzeugnis: RELIUS Alu-Sockelprofile o. glw
Verbrauch: ca. 1m /m
Erzeugnis: RELIUS Farbenwerke GmbH Ausgleichstücke
Verbrauch: bei Bedarf
Erzeugnis: RELIUS Farbenwerke GmbH o. glw Sockelschienenverbinder
Verbrauch: 1 Stck je Verbindung
Menge: 50,000 m

**3.2.20 Nachträgliche schlagregendicht Ausbildung Anschlussfugen**
Sämtliche Anschlussfugen, an Sockelprofilen, Dachüberständen; Attikas  sind mit RELIUS Farbenwerke GmbH 2D-Fugendichtband schlagregendicht und elastisch auszuführen. Der Einbau erfolgt an ein bestehendes System.

Erzeugnis: RELIUS 2D Fugendichtband 20/5 o. glw
Verbrauch: ca. 1m /m
oder gleichwertig
angebotenes Produkt:.
Menge: 150,000 m

**3.2.30 Montagesystem für leichte Aufhängungen**
In das Dämmsystem sind Montagequader
aus Polypropylen
für Befestigungen von leichten Installationen wie Schilder, Temperaturmesser etc einzubauen
Einbauort erfolgt in Abstimmung
mit der Bauleitung und dem Nachunternehmer.
Ausführung: Mit systemzugehörigem Fräswerkzeug Ansenkung in Dämmplatten fräsen und ausblasen
Montagerondell in Aussparung pressen.
Erzeugnis: RELIUS Quadroline - PU 198 x198 o. glw

angebotenes Fabrikat
Dämmstoffdicke: 16cm
Für Ankerpunkte neue Vordächer
Menge: 4,000 Stk

**3.2.40 Anschlußfugen Fensterbänke abdichten**
Anschlußfugen Fensterbänke abdichten

Witterungsbeständiges Quellband
aus Polyurethan zur Abdichtung von
Anschlussfugen an Fenster, Fensterbänke, Rolladenkästen, Dach und Türanschlüße und an alle nicht zu dämmenden fest eingebauten Bauteilen Seitenflächenimprägniert, Rückkompression möglich.
Schlagregendicht für Fugenbreiten 3 - 9 mm.
Dichtbandbreite gemäß Herstellervorschrift..

Erzeugnis: Fugendichtband DI 15/3-9
Farbton: schwarz 12 m/Rolle
Verbrauch ca 1m /m
angebotenes Produkt:
Menge: 200,000 m

**3.2.50 Fensterbankstabilisator einbauen**
Bei Fensterbänken Breite > 1,50m Systemzugehörigen Stabilisationswinkel einbauen.
Menge: 80,000 Stk

**3.2.60 Platten verkleben Kleber Zementbasis K.A.m**
Dämmplatte Mineralwolle 035 stumpf gestoßen
Kantenausbildung: stumpf
Plattengröße 800 mm x 625 mm oder als Laibungsplatte
1200 mm x 400 mm.
Verkleben der Fassaden-Dämmplatten
Klebetechnik: Wulst-Punkt Methode
Klebemörtel: Werktrockenmörtel PII
Erzeugnis: RELIUS K.A.M. o. glw
ca Auftragsmenge pro m² 4,5 kg
Plattenstärke: 80 mm

Hinweis:
An Tür-, Fenster-, Fensterbankanschlüssen
und allen nicht zu dämmenden Bauteilen
Aussparungen (ca 8mm) für dauerelastische
Fugenausbildung vorsehen
Menge: 600,000 m²

**3.2.70 Anschlußfugen Leibungen abdichten**
*** Bedarfsposition ohne GB
Anschlußfugen Leibungen abdichten

Witterungsbeständiges Quellband
aus Polyurethan zur Abdichtung von
Anschlussfugen an Fenster, Fensterbänke, Rolladenkästen, Dach und Türanschlüße und an alle nicht zu dämmenden fest eingebauten Bauteilen Seitenflächenimprägniert, Rückkompression möglich.
Schlagregendicht für Fugenbreiten 3 - 9 mm.
Dichtbandbreite gemäß Herstellervorschrift..

Erzeugnis: Fugendichtband DI 15/3-9
Farbton: schwarz 12 m/Rolle
Verbrauch ca 1m /m
angebotenes Produkt:
Menge: 1,000 m

**3.2.80 Leibungen neu herstellen**
in Leibungen Dämmstoff Mineralwolle liefern, verkleben und armieren

Leibungstiefe: bis 25 cm
Dämmstoff, Kleber wie vor,
Plattendicke  20-40mm
Menge: 200,000 m

**3.2.90 Verdübelung Fläche**
Schraubdübel bündig mit Armierungsoberfläche setzen, anschließend Schrauböffnung mit Stopfen schließen. Nach Trocknung Verdübelung mit einem "Dübelpflaster" nochmals überarbeiten und breitflächig ausziehen.

Erzeugnis: RELIUS K.A.M. o. glw
Dübellänge: ca. 240-260 mm
Produkt: Ejot
Verbrauch:Dübel/m² 6 Stück a`qm
Schraubdübel STR-U 2G mit einer Verankerungslänge im tragfähigen Untergrund von 25 mm
Verschlusselement STR
Menge: 600,000 m²

**3.2.100 APU-Abschlussprofil**
*** Bedarfsposition ohne GB
Flächenabschlussprofil aus Kunststoff mit Aufkantungen
3 oder 6 mm, mit aufgeschweißtem Gewebeteil
für Putzabschlüsse von Deckputzen
auf WDV-Systemen, Trennungen zwischen
Filz- und Dekorputzen oder zur Dekorputz-
Gestaltung.

Erzeugnis:
RELIUS Abschlussprofil DECO-TEX W44 o. glw.
10 cm mit Gewebe
Verbrauch ca 1m /m

angebotenes Produkt:
Menge: 1,000 m

**3.2.110 Armierung Mineralwolleplatten**
Armierung der verklebten Fassadendämmplatten
mit mineralischem Kleber auf Basis PII
ganzflächig einschließlich Diagonalarmierung
im Öffnungsbereich
Gittergewebe mit 10 cm Überlappung, auch auf das bestehende Dämmsystem in systemzugehörigen Armierungskleber
einbetten
Verarbeitung lt. Herstellerrichtlinien
Erzeugnis: RELIUS K.A.M. o. glw
ca Auftragsmenge pro m² 4,0 kg
Menge: 600,000 m²

**3.2.120 Blechanschlussprofil**
*** Bedarfsposition ohne GB
das Profil wird auf Blechanschlüsse (z. B. Dachrandabschluss) aufgesteckt und ergibt
eine bewegliche, wasserdichte Verbindung
zwischen Putz und Blech, so werden Putzrisse verhindert. Mit Tropfkante, aus Kunststoff mit Gewebeteil inkl. Steckverbinder.

Erzeugnis:
RELIUS Blechanschlussprofil o. glw
10 cm mit Gewebe
Verbrauch ca 1m /m

angebotenes Produkt:
Menge: 1,000 m

**3.2.130 Putzabschlussprofil m. Tropfkante**
*** Bedarfsposition ohne GB
Putzabschlussprofil zur Herstellung von
Putzabschlüssen mit gekröpfter Tropfkante
Erzeugnis:
RELIUS Putzabschlussprofil o. glw
Verbrauch ca 1m /m

angebotenes Produkt:
Menge: 1,000 m

**3.2.140 Gewebewinkelprofil PVC**
Kantenschutz an allen Eckbereichen
Eckschutzschutzwinkel vollflächig in
systemgebundene Armierungsmasse einbetten.
Ausführung gemäß Herstellervorschrift.
Eckschutzwinkel als: Gewebeeckwinkel
aus Armierungsgewebe mit PVC Innenwinkel

Erzeugnis: RELIUS K.A.M. o. glw
Erzeugnis: RELIUS Gewebewinkel PVC gelb o. glw.
8,0 x 12,0 cm mit Gewebe
10,0 x 15,0 cm mit Gewebe
10,0 x 23,0 cm mit Gewebe
Verbrauch ca 1m /m

angebotenes Produkt:
Menge: 280,000 m

**3.2.150 Gewebe-Anputzleiste**
Zur Ausbildung von schlagregendichten Anschlüssen an angrenzende Bauteile mit geringer Bewegung, z. B. Fenster- und Türrahmen

Erzeugnis:
RELIUS Teleskop-Gewebeleiste Ideal-Plus W30 o. glw
Verbrauch ca 1m /m

angebotenes Produkt:
Menge: 200,000 m

**3.2.160 Panzergewebe weiß 1,0 m breit**
*** Bedarfsposition ohne GB
Armierung mit Panzergewebe auf Stoß bis 2 Meter auf das vorhandene Dämmsystem verlegt und mit mineralischem Kleber auf Basis PII ganzflächig in systemzugehörigen Armierungskleber einbetten

Erzeugnis: RELIUS K.A.M. o. glw
Erzeugnis: RELIUS Panzergewebe o.glw.
25 m x 1 m
Verbrauch ca 1,1 m /m

angebotenes Produkt:
Menge: 1,000 m

**3.2.170 Überarbeitung mit Armierungsmasse, erhöhte Anforderung**
*** Bedarfsposition ohne GB
Dünnschichtige Überarbeitung der Fassade
mit mineralischem Kleber auf Basis PII
ganzflächig.
Schichtstärke 2 mm
Erzeugnis: RELIUS K.A.M. o. glw
ca Auftragsmenge pro m² 4,0 kg
Menge: 1,000 m²

**3.2.180 Aufbrennsperre aufbringen**
Zwischenbeschichtung aller Flächen mit
Universal Putzgrundierung  wasserverdünnbar,
feinquarzhaltig als Haftvermittler für Putze, WDVS zugelassen.

Erzeugnis:
RELIUS Farbenwerke GmbH Universal Putzgrund o. glw
Menge: 600,000 m²

**3.2.190 Oberputz Mineralputz KM/ RM**
Hochwertiger Werktrockenmörtel
als dünnschichtiger mineralischer Kratzputz., hoch wasserdampfdurchlässig, wasserabweisend, bauaufsichtlich für WDVS zugelassen.

Körnung: max. 2 mm
Erzeugnis: RELIUS Mineralputz-Kratzputzstruktur o. glw
Menge: 600,000 m²

**3.2.200 Verputzen von Laibungen, Faschen und Stürzen**
gemäß separater Position vorbereitete Laibungen, Faschen und Stürze mit Oberputz wie Fassadenfläche beschichten und strukturieren

Leibungstiefe: bis 25 cm
Menge: 200,000 m

#### Abschnitt 3.3 Fensterbänke

**3.3.10 Außenfensterbank Länge ca. 1,10m einbauen**
Außenfensterbank
aus Aluminium mit seitlichem Ablaufprofil und hinterer Aufkantung. Die vordere Abkantung ist als Tropfkante ausgebildet. Mit 15-20 mm Dämmstoffunterlage
Einbauen nach Herstellervorschrift mit
systemzugehörigen Halterungen und Abschlüssen
Ausladung ca. 35 cm
Einzellänge ca. 110cm
Farbton: nach Wahl AG
Ort: Fenster Treppenhaus
Menge: 6,000 Stk

**3.3.20 Außenfensterbank einbauen ca. 0,9m**
wie Pos. zuvor, jedoch Länge ca. 0,90m
Menge: 21,000 Stk

**3.3.30 Außenfensterbank einbauen ca. 0,35m**
wie Pos. zuvor, jedoch Länge ca. 0,35m
Menge: 14,000 Stk

#### Abschnitt 3.4 Malerarbeiten

**3.4.10 Beschichtung aller WDVS Flächen**
Zwischen- und Schlusssbeschichtung

SOL - Silikatfarbe
nach DIN 18363, Abs. 2.4.1, Spiegelstrich
4 zum Anstrich von mineralischen und organischen Untergründne.Unbrennbar, absolut lichtbeständig,
A1 nach BFS Merkblatt Nr. 26
Airless-spritzbar, biozid-, lösemittel-, und koservierungsmittelfrei.

Erzeugnis: RELIUS Silat SOL Außen o. glw
Einteilung nach DIN EN 1062
Sd-Wert: V1 (hoch)
w-Wert: W3 (niedrig)
Glanzgrad: G3 (matt)
Farbton: nach Wahl AG
Menge: 600,000 m²

**3.4.15 Grundanstrich Klinkersockel**
pigmentiertes, lösemittelfreies, weichmacherfreies und
emisionsarmes Grundiermittel für innen und
außen mit hoher Eindringtiefe.
Erzeugnis: RELIUS Tiefgrund E.L.F. Weiss o. glw.
Grundierfarbe
Farbton: Weiß oder Living Colours 2.0
Auftragsmenge pro m² ca. 200 ml
Menge: 50,000 m²

**3.4.16 Beschichtung Klinkersockel**
Zwischen- und Schlussbeschichtung

matte Reinacrylat-Fassadenfarbe.
Schlagregendicht, UV-beständig, hoch deckend, elastisch, alkalibeständig.
Zusätzlicher Schutz der Beschichtung gegen Algen- und Pilzbefall.
Erzeugnis: RELIUS Acrylor NanoTech o. glw.
Farbtonbeständigkeit gemäß BFS-Merkblatt
Nr. 26 A 1 - 3
Kenndaten nach DIN EN 1062
Glanz: G3 matt (85° Winkel) < 4
Trockenschichtdicke: E 3 100-200µm
Korngröße: S1 < 100µm ( fein)
sd-Wert: V2 (mittel) 0,5 m
w-Wert: W3 (niedrig) ca. 0,05 kg/m² h 0,5
Kohlenstoffdioxid-Durchlässigkeit: C0 (keine Anforderung)
Farbton: nach Wahl AG
Auftragsmenge ca. 150 ml/ m²
Menge: 50,000 m²

**3.4.17 Abkleben von Bauteilen**
Abkleben von nicht zu beschichtenden
Bauteilen zur scharfen Abgrenzung von
Anstrichen
Bereich: Kellerfenster
Menge: 30,000 m

**3.4.20 Beschichten Laibungen, Faschen und Stürzen**
gemäß separater Position vorbereitete Laibungen, Faschen und Stürze wie Fassadenflächen beschichten.
Leibungstiefe: bis 25 cm
Menge: 220,000 m

**3.4.30 Lackierung Einflügelige Fenster ca. 0,35 x 1,30m**
Holzfenster anschleifen, lose Farbschichten
entfernen, Rohholzstellen imprägnieren,
grundieren und lackieren
Farbton wie Bestand
Beidseitig, inkl. Rahmen
Menge: 14,000 St

**3.4.40 Lackierung Zweiflügelige Fenster ca. 0,9 x 1,75m**
wie Pos. zuvor jedoch, zweiflügelige Fenster ca. 0,9 x 1,75m
Menge: 23,000 St

**3.4.50 Lackierung Zweiflügelige Fenster ca. 1,10 x 2,0m**
wie Pos. zuvor, jedoch ca. 1,10 x 2,0m
Menge: 4,000 St

### Bereich 4 Stundenlohnarbeiten

#### Abschnitt 4.1 Stundenlohnarbeiten

**4.1.10 Stundenlohnarbeit / Facharbeiter**
Stunde (n) eines Facharbeiters für nicht erfasste Leistungen gegen besonderen Nachweis einschließlich aller Lohnnebenkosten.
Menge: 10,000 h
